# Atténuateur

- Propriété du fichier: CYPE Ingenieros S.A.
- Format: FIEBDC-3/2016
- Logiciel: Générateur de prix de la construction. CYPE Ingenieros, S.A.
- Date: 27/01/2025
- Zone géographique: Madagascar
- Devise: MGA
- Coûts indirects: 3 %
- Frais généraux: 13 %
- Bénéfice: 6 %
- TVA: 20 %

## T Équipements techniques

### TT Installations de télécommunication

#### TTX Réseaux de câbles co-axiaux

**TTX170** U Atténuateur.
Atténuateur réglable entre 0 et 20 dB, en zamak, pour bande de fréquences de 47 à 862 MHz, avec connecteur d'entrée mâle et connecteur d'entrée femelle, type "IEC", de 9,5 mm de diamètre, avec passage de courant continu.
Inclut: Mise en place. Connexion et contrôle de son bon fonctionnement.
Critère pour le métré: Nombre d'unités prévues, selon documentation graphique du Projet.
Critère pour le mémoire: On mesurera le nombre d'unités réellement exécutées selon les spécifications du Projet.

| Code | U | Désignation | Quantité | Prix | Montant |
|---|---|---|---|---|---|
| mt40irt032a | U | Atténuateur réglable entre 0 et 20 dB, en zamak, pour bande de fréquences de 47 à 862 MHz, avec connecteur d'entrée mâle et connecteur d'entrée femelle, type "IEC", de 9,5 mm de diamètre, avec passage de courant continu. (matériau) | 1 | 134017.2 | 134017.200 |
| mo001 | h | Compagnon professionnel III/CP2 installateur en télécommunications. (main-d'œuvre) | 0.066 | 7220.62 | 476.561 |
| mo056 | h | Ouvrier professionnel II/OP installateur en télécommunications. (main-d'œuvre) | 0.066 | 5242.18 | 345.984 |
| % | % | Frais de chantier des unités d'ouvrage | 2 % | 134839.745 | 2696.795 |
|  |  | Coûts directs |  |  | 137536.540 |

## Ressources

**mt40irt032a** U Atténuateur réglable entre 0 et 20 dB
Données techniques: Coût énergétique 1.870 MJ; Émission de CO2 0.184 kg
Déchets:
- emballage: re150101 Emballages en papier et en carton. (composant de déchet); quantité 0.072 kg; Code CED 15 01 01; Masse de l'élément 1 kg; Volume 0.001333 m3
