# Grille pour extérieurs

- Propriété du fichier: CYPE Ingenieros S.A.
- Format: FIEBDC-3/2016
- Logiciel: Générateur de prix de la construction. CYPE Ingenieros, S.A.
- Date: 27/01/2025
- Zone géographique: Madagascar
- Devise: MGA
- Coûts indirects: 3 %
- Frais généraux: 13 %
- Bénéfice: 6 %
- TVA: 20 %

## T Équipements techniques

### TV Climatisation et ventilation

#### TVM Ventilation mécanique pour logements

**TVM070** U Grille pour extérieurs.
Grille circulaire en plastique, avec lames horizontales fixes, sortie d'air avec inclinaison de 15°, couleur blanche RAL 9010, avec moustiquaire, pour conduit d'admission ou d'extraction, de 100 mm de diamètre. Comprend les éléments de fixation.
Inclut: Implantation. Mise en place et fixation.
Critère pour le métré: Nombre d'unités prévues, selon documentation graphique du Projet.
Critère pour le mémoire: On mesurera le nombre d'unités réellement exécutées selon les spécifications du Projet.

| Code | U | Désignation | Quantité | Prix | Montant |
|---|---|---|---|---|---|
| mt42sva170a | U | Grille circulaire en plastique, avec lames horizontales fixes, sortie d'air avec inclinaison de 15°, couleur blanche RAL 9010, avec moustiquaire, pour conduit d'admission ou d'extraction, de 100 mm de diamètre, avec éléments de fixation. (matériau) | 1 | 65985.2 | 65985.200 |
| mo011 | h | Compagnon professionnel III/CP2 monteur. (main-d'œuvre) | 0.332 | 7220.62 | 2397.246 |
| mo080 | h | Ouvrier professionnel II/OP monteur. (main-d'œuvre) | 0.332 | 5251.76 | 1743.584 |
| % | % | Frais de chantier des unités d'ouvrage | 2 % | 70126.030 | 1402.521 |
|  |  | Coûts directs |  |  | 71528.551 |

## Ressources

**mt42sva170a** U Grille circulaire en plastique
Données techniques: Coût énergétique 14.571 MJ; Émission de CO2 0.783 kg
Déchets:
- emballage: re150101 Emballages en papier et en carton. (composant de déchet); quantité 0.072 kg; Code CED 15 01 01; Masse de l'élément 1 kg; Volume 0.001333 m3
