# Prise d'air extérieur

- Propriété du fichier: CYPE Ingenieros S.A.
- Format: FIEBDC-3/2016
- Logiciel: Générateur de prix de la construction. CYPE Ingenieros, S.A.
- Date: 27/01/2025
- Zone géographique: Madagascar
- Devise: MGA
- Coûts indirects: 3 %
- Frais généraux: 13 %
- Bénéfice: 6 %
- TVA: 20 %

## T Équipements techniques

### TV Climatisation et ventilation

#### TVW Ventilation géothermique: puits canadiens

**TVW010** U Prise d'air extérieur.
Prise d'air extérieur, en acier galvanisé, de 300x300x800 mm, avec branchement pour conduit de 200 mm de diamètre, filtre ISO Coarse 65% (G4), grille et trappe de visite avec charnières pour accéder au filtre.
Inclut: Mise en place et fixation. Connexion.
Critère pour le métré: Nombre d'unités prévues, selon documentation graphique du Projet.
Critère pour le mémoire: On mesurera le nombre d'unités réellement exécutées selon les spécifications du Projet.

| Code | U | Désignation | Quantité | Prix | Montant |
|---|---|---|---|---|---|
| mt42vgg010a | U | Prise d'air extérieur, en acier galvanisé, de 300x300x800 mm, avec branchement pour conduit de 200 mm de diamètre, filtre ISO Coarse 65% (G4), grille et trappe de visite avec charnières pour accéder au filtre. (matériau) | 1 | 5617720.4 | 5617720.400 |
| mo011 | h | Compagnon professionnel III/CP2 monteur. (main-d'œuvre) | 0.399 | 7220.62 | 2881.027 |
| mo080 | h | Ouvrier professionnel II/OP monteur. (main-d'œuvre) | 0.399 | 5251.76 | 2095.452 |
| % | % | Frais de chantier des unités d'ouvrage | 2 % | 5622696.879 | 112453.938 |
|  |  | Coûts directs |  |  | 5735150.817 |
