# Isolation acoustique au bruit aérien, dans une cloison en plaques, avec panneaux entre montants et membranes viscoélastiques entre plaques

- Propriété du fichier: CYPE INGENIEROS, S.A.
- Format: FIEBDC-3/2002
- Zone géographique: Madagascar
- Devise: MGA
- Coûts indirects: 3.00 %
- Frais généraux: 13.00 %
- Bénéfice: 6.00 %
- TVA: 20.00 %

## F Aménagements et finitions

### FI Isolations intérieures

#### FIC Cloisons

**FIC060** m² Isolation acoustique au bruit aérien, dans une cloison en plaques, avec panneaux entre montants et membranes viscoélastiques entre plaques.
Isolation acoustique au bruit aérien, dans une cloison de plaques, réalisée avec panneau semi-rigide en laine minérale, Geowall 37 "ISOVER", selon NF EN 13162, non revêtu, de 40 mm d'épaisseur, résistance thermique 1,081 m²K/W, conductivité thermique 0,037 W/(mK), mis en place entre les montants de l'ossature porteuse; et membrane viscoélastique de haute densité, de 2 mm d'épaisseur, fixée entre les plaques avec adhésif de chloroprène, de base solvante monocomposante.
Inclut: Découpe de l'isolant à placer entre les montants. Mise en place de l'isolant entre les montants. Découpe de l'isolant à placer sur la plaque. Application de l'adhésif. Mise en place de l'isolant dans la plaque déjà montée.
Critère pour le métré: Surface mesurée selon documentation graphique du Projet.
Critère pour le mémoire: On mesurera la surface réellement exécutée selon les spécifications du Projet.

| Code | U | Désignation | Quantité | Prix | Montant |
|---|---|---|---|---|---|
| mt16lri010bo | m² | Panneau semi-rigide en laine minérale, Geowall 37 "ISOVER", selon NF EN 13162, non revêtu, de 40 mm d'épaisseur, résistance thermique 1,081 m²K/W, conductivité thermique 0,037 W/(mK), coefficient d'absorption acoustique moyen 0,7 pour une fréquence de 500 Hz et Euroclasse A1 de réaction au feu selon NF EN 13501-1. (matériau) | 1.050 | 23685.00 | 24869.25 |
| mt16npg030a | m² | Membrane viscoélastique de haute densité, de 2 mm d'épaisseur; avec 65 dB d'indice global de réduction acoustique, Rw. (matériau) | 2.100 | 29132.80 | 61178.88 |
| mt18dww020a | l | Adhésif de chloroprène, de base solvante monocomposante. (matériau) | 0.300 | 47410.80 | 14223.24 |
| mo054 | h | Compagnon professionnel III/CP2 poseur d'isolants rigides ou flexibles. (main-d'œuvre) | 0.269 | 7220.62 | 1942.35 |
| mo101 | h | Ouvrier professionnel II/OP poseur d'isolants rigides ou flexibles. (main-d'œuvre) | 0.269 | 5251.76 | 1412.72 |
| % | % | Frais de chantier des unités d'ouvrage | 2 % | 103626.44 | 2072.53 |
|  |  | Coûts directs |  |  | 105698.97 |
