# Poubelle en polyéthylène

- Propriété du fichier: CYPE INGENIEROS, S.A.
- Format: FIEBDC-3/2002
- Zone géographique: Madagascar
- Devise: MGA
- Coûts indirects: 3.00 %
- Frais généraux: 13.00 %
- Bénéfice: 6.00 %
- TVA: 20.00 %

## M Mobilier urbain

### MO Mobilier de propreté

#### MOP Poubelles

**MOP030** U Poubelle en polyéthylène.
Poubelle modèle Cylindre "SANTA & COLE", de 27 cm de diamètre, 84 cm de hauteur et capacité 36 litres, avec corps en polyéthylène strié couleur noire et base en béton, fixée à une surface support avec éléments d'ancrage.
Critère d'évaluation économique: Le prix ne comprend pas la surface support.
Inclut: Implantation. Montage. Suppression et nettoyage du matériau excédant.
Critère pour le métré: Nombre d'unités prévues, selon documentation graphique du Projet.
Critère pour le mémoire: On mesurera le nombre d'unités réellement exécutées selon les spécifications du Projet.

| Code | U | Désignation | Quantité | Prix | Montant |
|---|---|---|---|---|---|
| mt52psc050a | U | Poubelle modèle Cylindre "SANTA & COLE", de 27 cm de diamètre, 84 cm de hauteur et capacité 36 litres, avec corps en polyéthylène strié couleur noire et base en béton, y compris bac intérieur en acier galvanisé et boulons d'ancrage. (matériau) | 1.000 | 2925739.52 | 2925739.52 |
| mt09reh330 | kg | Mortier de résine époxy avec sable de silice, à durcissement rapide, pour remplissage des ancrages. (matériau) | 0.200 | 30793.95 | 6158.79 |
| mo041 | h | Compagnon professionnel III/CP2 VRD espaces publics. (main-d'œuvre) | 0.379 | 7025.96 | 2662.84 |
| mo087 | h | Ouvrier professionnel II/OP VRD espaces publics. (main-d'œuvre) | 0.379 | 5251.76 | 1990.42 |
| % | % | Frais de chantier des unités d'ouvrage | 2 % | 2936551.57 | 58731.03 |
|  |  | Coûts directs |  |  | 2995282.60 |
