# Chauffe-eau à gaz, conventionnel

- Propriété du fichier: CYPE Ingenieros S.A.
- Format: FIEBDC-3/2016
- Logiciel: Générateur de prix de la construction. CYPE Ingenieros, S.A.
- Date: 28/01/2025
- Zone géographique: Madagascar
- Devise: MGA
- Coûts indirects: 3 %
- Frais généraux: 13 %
- Bénéfice: 6 %
- TVA: 20 %

## T Équipements techniques

### TC ECS et chauffage

#### TCC Chauffe-eau

**TCC020** U Chauffe-eau à gaz, conventionnel.
Chauffe-eau instantané à gaz N, pour le service d'E.C.S., modèle Opaliatherm F 12 "SAUNIER DUVAL", mural vertical, pour usage intérieur, chambre de combustion étanche, faible émission de NOx, allumeur électronique à réseau électrique, sans flamme témoin, contrôle de flamme par ionisation, 12 l/min, à puissance modulée, efficacité énergétique classe A, 580x350x198 mm, contrôle thermostatique de la température, avec panneau de contrôle avec écran LED tactile anti-rayures, fonctions de contrôle et de sécurité pour motorisation du fonctionnement correct, ventilateur modulant DC, valvule de gaz contrôlée par microprocesseur, degré de protection IPX5 et conduit horizontal pour évacuation des fumées. Comprend le support et les ancrages de fixation verticale, les vannes à sphère, les flexibles de raccordement. Totalement monté, connecté et testé.
Inclut: Implantation de l'appareil. Fixation au parement via des éléments d'ancrage. Mise en place de l'appareil et des accessoires. Connexion au réseau de conduction d'eau. Connexion au réseau électrique et à la terre. Mise en place du conduit d'évacuation des produits de la combustion et des accessoires de ventilation. Mise en marche.
Critère pour le métré: Nombre d'unités prévues, selon documentation graphique du Projet.
Critère pour le mémoire: On mesurera le nombre d'unités réellement exécutées selon les spécifications du Projet.

| Code | U | Désignation | Quantité | Prix | Montant |
|---|---|---|---|---|---|
| mt38cgd052a | U | Chauffe-eau instantané à gaz N, pour le service d'E.C.S., modèle Opaliatherm F 12 "SAUNIER DUVAL", mural vertical, pour usage intérieur, chambre de combustion étanche, faible émission de NOx, allumeur électronique à réseau électrique, sans flamme témoin, contrôle de flamme par ionisation, 12 l/min, à puissance modulée, efficacité énergétique classe A, 580x350x198 mm, contrôle thermostatique de la température, avec panneau de contrôle avec écran LED tactile anti-rayures, fonctions de contrôle et de sécurité pour motorisation du fonctionnement correct, ventilateur modulant DC, valvule de gaz contrôlée par microprocesseur, degré de protection IPX5 et conduit horizontal pour évacuation des fumées. (matériau) | 1 | 6100660.2 | 6100660.200 |
| mt37sve010b | U | Vanne à sphère en laiton nickelé à visser de 1/2". (matériau) | 1 | 35505.8 | 35505.800 |
| mt38tew010a | U | Tube flexible de 20 cm et de 1/2" de diamètre. (matériau) | 2 | 57418 | 114836.000 |
| mt38www011 | U | Matériel auxiliaire pour installations d'E.C.S. (matériau) | 1 | 10407 | 10407.000 |
| mo004 | h | Compagnon professionnel III/CP2 chauffagiste. (main-d'œuvre) | 2.862 | 7220.62 | 20665.414 |
| mo103 | h | Ouvrier professionnel II/OP chauffagiste. (main-d'œuvre) | 2.862 | 5242.18 | 15003.119 |
| % | % | Frais de chantier des unités d'ouvrage | 2 % | 6297077.533 | 125941.551 |
|  |  | Coûts directs |  |  | 6423019.084 |

## Ressources

**mt38cgd052a** U Chauffe-eau instantané à gaz N
Données techniques: Coût énergétique 1076.675 MJ; Émission de CO2 69.670 kg
Déchets:
- emballage: re150101 Emballages en papier et en carton. (composant de déchet); quantité 1.584 kg; Code CED 15 01 01; Masse de l'élément 1 kg; Volume 0.001333 m3

**mt37sve010b** U Vanne à sphère en laiton nickelé à visser de 1/2"
Données techniques: Coût énergétique 509.569 MJ; Émission de CO2 34.281 kg
Déchets:
- emballage: re150101 Emballages en papier et en carton; quantité 0.072 kg
