# Surpresseur pour collecteur

- Propriété du fichier: CYPE Ingenieros S.A.
- Format: FIEBDC-3/2016
- Logiciel: Générateur de prix de la construction. CYPE Ingenieros, S.A.
- Date: 28/01/2025
- Zone géographique: Madagascar
- Devise: MGA
- Coûts indirects: 3 %
- Frais généraux: 13 %
- Bénéfice: 6 %
- TVA: 20 %

## T Équipements techniques

### TC ECS et chauffage

#### TCM Émetteurs à eau

**TCM200** U Surpresseur pour collecteur.
Unité de contrôle de la température de départ à point fixe (température constante), modèle Schlüter-BEKOTEC-THERM-BT FRS "SCHLÜTER-SYSTEMS", constituée de pompe de circulation électronique, vanne thermostatique pour réglage de la température de départ entre 20°C et 55°C, vanne d'équilibrage statique de 3/4" pour le circuit primaire, bypass pour le circuit secondaire et supports, avec possibilité de montage en armoire modèle Schlüter-BEKOTEC-THERM-VSE/VSV avec collecteur. Totalement monté, connecté et testé.
Inclut: Mise en place et fixation du surpresseur au collecteur. Connexion électrique de la pompe de circulation.
Critère pour le métré: Nombre d'unités prévues, selon documentation graphique du Projet.
Critère pour le mémoire: On mesurera le nombre d'unités réellement exécutées selon les spécifications du Projet.

| Code | U | Désignation | Quantité | Prix | Montant |
|---|---|---|---|---|---|
| mt38sch125a | U | Unité de contrôle de la température de départ à point fixe (température constante), modèle Schlüter-BEKOTEC-THERM-BT FRS "SCHLÜTER-SYSTEMS", constituée de pompe de circulation électronique, vanne thermostatique pour réglage de la température de départ entre 20°C et 55°C, vanne d'équilibrage statique de 3/4" pour le circuit primaire, bypass pour le circuit secondaire et supports, avec possibilité de montage en armoire modèle Schlüter-BEKOTEC-THERM-VSE/VSV avec collecteur. (matériau) | 1 | 7448762.6 | 7448762.600 |
| mo004 | h | Compagnon professionnel III/CP2 chauffagiste. (main-d'œuvre) | 0.268 | 7220.62 | 1935.126 |
| mo103 | h | Ouvrier professionnel II/OP chauffagiste. (main-d'œuvre) | 0.268 | 5242.18 | 1404.904 |
| % | % | Frais de chantier des unités d'ouvrage | 2 % | 7452102.630 | 149042.053 |
|  |  | Coûts directs |  |  | 7601144.683 |
